# Gotha
Angebotsaufforderung (GAEB 90, DA83)
DV-Nummer: 3000
Währung: EUR
Auftraggeber: Stiftung Thüringer Schlösser und Gärten, Schloss Heidecksbur

## Zusätzlicher Text
1) Allgemein / Besonderheiten des Objektes
Schloss Friedenstein mitsamt seinen baulichen Anlagen und Freiflächen
mit Parkanlage und Kleinarchitekturen steht unter Denkmalschutz. Alle
Arbeiten sind mit größter Sorgfalt, Vorsicht und größtmöglicher Schonung
der Originalsubstanz durchzuführen. Beschädigungen derselben sind
auszuschließen. Alle Arbeiten sind so auszuführen, dass keine unnötigen
Erschütterungen in das Bauwerk eingetragen werden. Die bestehende
Substanz ist unaufgefordert vor Beschädigungen zu schützen. Zur
Bearbeitung vorgesehene Verfahren und Technologien sind unter der
Prämisse maximaler Erhaltung der vorhandenen Substanz zu wählen.

In den kommenden Jahren soll die Grundinstandsetzung des Westflügels
erfolgen. Aufgrund starker Schäden am Tragwerk müssen für die
nachfolgenden Ertüchtigungen die Bodenbeläge aufgenommen und
zwischengelagert werden.
Wesentliche Inhalte des vorliegenden Leistungsverzeichnisses sind die
Dokumentation, die restauratorische, substanzschonende Demontage, die
Kennzeichnung und temporäre Einlagerung eines historischen
Terrakotta-Gipsestrichbodens aus dem 17. Jahrhundert.

2) Objektbesichtigung vor Angebotsabgabe
Dem Bieter steht die Möglichkeit zur Besichtigung des Objektes frei.
Forderungen des Bieters, die sich aus der Unterlassung dieser Empfehlung
ergeben, werden ausgeschlossen.

Ansprechpartner für örtliche Begehungen/Besichtigungen:
Stiftung Thüringer Schlösser und Gärten; Bauverwaltung
Sabine Jeschke
Tel.: 03621 / 5129335
M.: 0162 / 4470846
Jeschke-s@thueringerschloesser.de

Stiftung Thüringer Schlösser und Gärten; Schlossverwaltung
Sandra Seeber
Tel.: 03621 / 5129334
M.: 0176/22233371
Schlossverwaltung@schlossfriedenstein.de

3) Qualifikation, Haftung, Denkmalschutzrechtliche Belange
Da es die besondere Eigenart der Baumaßnahme erfordert, kommen im Sinne
des § 14 ThDSchG (2) für die Ausführung nur denkmalfachlich geeignete
Firmen und Personen in Betracht, die sich für die Ausführung der
Maßnahmen nachweislich qualifiziert haben und Erfahrungen im Bereich
Restaurierung von Stein- und Estrichböden im Denkmalbestand haben.
Ein Steinrestaurator mit akademischem Abschluss ist zu beteiligen.

Der Nachweis für die erforderlichen Berufserfahrungen erfolgt über das
beiliegende Formblatt mit Benennung von Referenzobjekten!

Der Bieter versichert:
nur qualifiziertes Personal einzusetzen
Kenntnis über die speziellen Vorschriften und ggf. einschlägigen
DIN-Normen und EN-Normen zu besitzen
über ausreichende Erfahrung, insbesondere mit der Demontage von Stein-
und Estrichböden, zu verfügen
Der Leiter der Baustelle darf während der gesamten Ausführungszeit nicht
gewechselt werden. Er sollte möglichst täglich an den Arbeiten vor Ort
beteiligt sein, ebenso bei Baustellenterminen mit der Bauleitung.
Der verantwortliche Baustellenleiter muss außerordentliche
Qualifikationen und Erfahrung in seinem Gewerk vorweisen.

4) Preise
Sämtliche Preise sind Nettopreise in Euro. Die Mehrwertsteuer wird
gesondert aufgeführt. Die angebotenen Einheitspreise verstehen sich
inklusive aller notwendigen Leistungen und Nebenleistungen
(Lohnstundensätze, Materialpreise, Beschaffungs-, Anlieferungs-,
Herstellungs- und Maschinenkosten, Schutt beseitigen, einschl. Aufladen,
Abtransport und Deponiegebühren), sofern in den Positionen nicht anders
beschrieben ist.
Der Bieter bestätigt, dass die aufgeführten Einheitspreise vollständig
sind, d. h. die Lohnstundensätze unter Beachtung der preislichen
Vorschriften der üblichen Berechnungsmerkmale ermittelt wurden,
Materialpreise und Beschaffungskosten enthalten sind und Maschinenkosten
in Anlehnung an die gültige Baugeräteliste (BGL) erfolgten.
Der Auftragnehmer übernimmt die Verpflichtung der Vollständigkeit der
angebotenen Leistungen. Leistungen und Nebenleistungen, die sich
zwangsläufig ergeben, sind im LV berücksichtigt. Nebenleistungen sind
vom Bieter auch dann einzukalkulieren, wenn sie im LV nicht ausdrücklich
erwähnt werden.
Die zum Nachweis ausgeschriebenen Arbeitsstunden sind als Höchstsatz zu
verstehen und werden nur nach vorheriger Freigabe durch die Bauherrin
freigegeben.
Mehraufwendungen und Massenüberschreitungen sind im Voraus schriftlich
zu begründen und der Bauleitung zu übergeben. Erst nach Prüfung,
Zustimmung und Beauftragung durch den AG bzw. die Bauleitung des AG
dürfen die Arbeiten ggf. weitergeführt werden.

5) Baustellentagebuch, Unterlagen
Der Auftragnehmer muss ein Baustellentagebuch führen, aus dem der
Personal-, Geräte- und Materialeinsatz sowie lückenlos der Stand und
Fortschritt der Arbeiten mit allen bemerkenswerten, den Bau betreffenden
Ereignissen (Bauabläufen) hervorgeht, ebenso Arbeits- und
Witterungsbedingungen.
Es muss auf Verlangen jederzeit (mindestens jedoch zu den Bauberatungen)
vorgelegt werden können. Das Bautagebuch ist nach Abschluss der Maßnahme
dem Auftraggeber zu übergeben. Die Aufwendungen zur Führung des
Baustellentagebuches sind in die Einheitspreise des Angebotes
einzukalkulieren.
Zu den auf der Baustelle vorzuhaltenden Ausführungsunterlagen zählt
neben den Plänen auch eine Ausfertigung der Leistungsbeschreibung.

6) Schadens- und Unfallverhütung, Versicherung
Der Auftragnehmer hat für seine Leistungen alle Sicherheitsvorkehrungen
zu treffen, um Personal- und Sachschäden, auch bei Transportleistungen,
abzuwenden.
Die Einhaltung der Unfallverhütungsvorschriften der Berufsgenossenschaften und die Bestimmungen des Arbeitsschutzes liegen in der
alleinigen Verantwortung des Auftragnehmers. Sollte kein Koordinator für
den Sicherheit- und Gesundheitsschutz auf Baustellen nach der
Baustellenverordnung beauftragt werden, so bleibt die Verantwortung für
die Einhaltung der Sicherheits- und Gesundheitsschutzmaßnahmen allein
beim Auftragnehmer. Der Auftragnehmer stellt dem Bauherrn sowie die
örtliche und fachliche Bauleitung ausdrücklich frei von Schadensersatzansprüchen, die er im Zusammenhang mit seinen Leistungen oder
Lieferungen zu vertreten hat. Dem Auftragnehmer obliegt der Schutz
seiner Leistungen, auch gegen Wasser-, Frost-, Sturm- und Winterschäden,
sowie gegen Beschädigungen, Korrosion und Verschmutzung, Beseitigung von
Eis und Schnee, kostenfrei. Die Verkehrssicherungspflicht obliegt allein
dem Unternehmer.
Schutzvorrichtungen zur Gefahrenabwehr sind täglich zu kontrollieren,
Mängel sofort zu beseitigen.
Der Auftragnehmer hat eine Haftpflichtversicherung, bezogen auf den
Einzelauftrag, durch Vorlage der Versicherungspolice
nachzuweisen.

Versicherungsgesellschaft  ............................................

Deckungssumme max.  ............................................

Personenschäden  ............................................

Sachschäden  ............................................

(vom Bieter einzutragen)

7) Bauleitung und Abstimmungen
Das Anordnungsrecht als Vertreter der Bauherrin liegt beim Architekten
bzw. dessen Bauleitung und der zuständigen Fachbauleitung.
Alle zur Ausführung gelangenden Arbeiten müssen mit diesen abgestimmt
werden, die zur fachlichen Abstimmung Sonderfachleute heranziehen
können. Bei evtl. auftretenden Unstimmigkeiten in Bezug auf Anwendungs-
und Verarbeitungshinweise hat der Auftragnehmer die Bauleitung sofort zu
informieren, die darauf eine Entscheidung unter Einschaltung der
Fachbehörden trifft. Bei der Bauanlaufberatung erfolgt eine Einweisung
durch die örtliche Bauleitung. Zum Einweisungstermin müssen alle Gewerke
anwesend sein.
Während der Bauausführungszeit hat der Auftragnehmer zu den wöchentlich
stattfindenden Bauberatungen den Bauleiter bzw. im Krankheits- oder
Urlaubsfall einen bevollmächtigten Vertreter zu entsenden.
Unentschuldigtes Fernbleiben an den Bauberatungen wird als nicht
erbrachte Leistung angesehen, was Sanktionen nach sich ziehen kann,
worüber die Bauherrin entscheidet.

8) Bauablauf
Begonnen wird mit dem Rückbau der Bodenflächen in der Raumfolge im
südlichsten Bereich des Westflügels, OG 2, Raum 2.06. Anschließend wird
der Boden in Raum 2.04 rückgebaut.
Es bestehen hausintern im OG 2 keine ausreichenden Flächen zur
Zwischenlagerung aller zu demontierenden Elementen. Daher sind
ausführungsbegleitende, sukzessive Transportleistungen einzukalkulieren.

Es ist zu beachten und einzukalkulieren, dass mehrere Gewerke
gleichzeitig im Westflügel und in weiteren Bereichen des Schlossareals
tätig sind. Die Baustelleneinrichtung wird gemeinsam von allen Firmen
genutzt. Notwendige Abstimmungen sind einzukalkulieren.

Das Gebäude wird museal und für Veranstaltungen genutzt. Diese Nutzung
muss bei der Arbeitsgestaltung z. B. bei der Lärm- und Staubbelastung
berücksichtigt werden.

9) Termine und Baufristen
Voraussichtlicher Arbeitsbeginn vor Ort: nach Auftragsvergabe und
4 Wochen Vorlauf, voraussichtlich im November 2026.
Ziel Fertigstellung: März 2027

Der Auftragnehmer hat vor Beginn der Arbeiten einen Baufristenplan über
seine vertraglichen Leistungen mit Angabe der geplanten personellen
Baustellenbesetzung zu erstellen, anhand dessen die Einhaltung der
Vertragsfristen nachgewiesen und überwacht werden kann. Der Plan ist mit
der Bauleitung abzustimmen.
Die Festlegungen des Auftraggebers, z. B. zur baufachlichen oder
terminlichen Koordinierung mit den übrigen Leistungsbereichen, sind zu
berücksichtigen. Bei Änderungen der Vertragsfristen oder bei erheblichen
Abweichungen von sonstigen Festlegungen ist der Plan durch den
Auftragnehmer unverzüglich fortzuschreiben.
Der Plan ist dem Auftraggeber 15 Werktage nach Auftragserteilung, bei
Überarbeitungen unverzüglich jeweils in 2 Fertigungen zu übergeben.
Die Erstellung des Bauzeitenplanes wird nicht gesondert vergütet.

10) Materialien
Die Materialkosten verstehen sich einschl. aller Zuschläge, frei
Verwendungsstelle. Alle Einheitspreise beinhalten die komplette Leistung
nach der Leistungsbeschreibung, einschl. aller Nebenleistungen, die zur
sach- und fachgerechten Durchführung erforderlich sind, einschl. aller
Fahrtkosten, Auslösungen und sonstigen Nebenkosten.
Nicht im Angebot erfasste Materialien werden zum ortsüblichen Preis
abgerechnet.
Sollten aus Sicht des Bieters andere Materialien oder Fabrikate als im
LV ausgeschrieben verwendet werden, so ist deren Gleichwertigkeit zu den
angegebenen Materialien durch Prüfberichte zu belegen und durch die
Bauleitung zu bestätigen.
Grundsätzlich sind, wenn nicht anders beschrieben, die folgenden
Leistungen in die Positionen einzukalkulieren und werden nicht gesondert
vergütet: Koordinierung und Lieferung, Vorhaltung und Verbrauch aller
benötigten Kleingeräte und Werkzeuge, Kleinmaterialien,
Verbrauchsmaterial, Verpackungsmaterial, Arbeitsplatzbeleuchtung, ggf.
wiederholtes Einrichten und Räumen der Lager- und Arbeitsplätze einschl.
aller Transport-, Auf- und Abladekosten, Vorhaltungen, Wiederherstellung
der Arbeitsstelle einschl. Entfernen von Verunreinigungen, Schutz gegen
Diebstahl.

11) Schutzmaßnahmen
Angrenzende und nicht zu bearbeitende Bauteile sind in geeigneter Form
vor Beginn und während der Arbeiten so zu schützen, dass keine
Verunreinigungen oder Schäden auftreten können. Soweit diese Leistungen
nicht im LV näher beschrieben sind, sind diese Leistungen mit in den
Einheitspreisen einzukalkulieren.
Insbesondere direkt an die Arbeitsbereiche angrenzende Sockelzonen der
Wände sind zu schützen.

12) Aufmaß und Abrechnung
Sämtliche Maße sind eigenverantwortlich durch den Auftragnehmer am Bau
zu überprüfen. Für eine rechtzeitige Terminanmeldung ist der
Auftragnehmer verantwortlich.
Für Leistungen, die später nicht mehr quantitativ erfassbar sind, müssen
vor der Weiterführung der Arbeiten Zwischenabnahmen sowie ein Aufmaß der
Mengen erfolgen. Die nachträgliche Abrechnung nicht mehr sichtbarer
Leistungen kann möglicherweise nicht mehr anerkannt werden.
Rechnungen, auch Teilrechnungen, werden nur mit prüffähigen, durch die
Bauleitung bestätigten Aufmaßen entsprechend den Vereinbarungen
entgegengenommen.
Es werden nur die tatsächlich erbrachten Mengen abgerechnet.

12.1. Aufmaß anhand der Ausführungspläne
Die wesentlichen anstehenden restauratorischen Demontageleistungen sind
in Form einer digitalen Kartierung auf Plänen farbig gekennzeichnet
(Ausführungskartierung) und somit lokalisiert und digital quantifiziert.
Alle weiteren oder geänderte restauratorischen Maßnahmen sind vom AN zu
erfassen und zu dokumentieren.

12.2. Aufmaß nicht kartierter Maßnahmen
Der AN erstellt für die Abrechnung vor Ort entsprechende Aufmaßlisten.
Abgerechnet werden alle tatsächlich bearbeiteten Flächen und Längen.
Aufmaß in den Einheiten der jeweiligen Positionen (Stk., m, m2 etc.).

12.3. Hinweise zur Nachkartierung
Alle Maßnahmen, die von den in den Positionen beschriebenen Maßnahmen
abweichen und in Absprache mit der Bauleitung ausgeführt wurden, sind
vom ausführenden Restaurator mit entsprechender Legende z. B. auf
Kartierungsfolien (mit Passkreuzen), die über die entzerrten Fotopläne
als Kartierungsvorlage gelegt werden, einzutragen. Auch können
maßstäbliche Skizzen mit Eintragung der Elemente mit entsprechender
Kennzeichnung für eine verwechslungsfreie Nachverfolgung notwendig
werden. Die zusätzlich bearbeiteten Flächen und Längen sind am Plan
aufzumessen und einzutragen.
Nicht durchgeführte, im Maßnahmenplan vom Projektanten jedoch kartierte
Maßnahmen werden auf dem Plan durchgestrichen und dadurch kenntlich
gemacht.

Es wird dem AN freigestellt die Nachkartierung alternativ auch digital
über ein vektorbasiertes Programm (Vectorworks, AutoCAD, Metigo o.ä.)
vorzunehmen.

Die Kartierung ist bei Rechnungsstellungen zum Mengennachweis
vorzulegen.

12.4. Mehrleistungen
Mehrleistungen (Stk., m, m2, h etc.), welche die ausgeschriebenen Mengen
übersteigen, sind vor der Ausführung anzumelden und erst nach Freigabe
durch die Bauleitung zu bearbeiten.

13) Musterflächen/Ausführungsproben/Konzept
Es sind für die Demontage der Böden Arbeitsproben anzulegen. Weiterhin
ist das Konzept zur Aufteilung der Estrichflächen für die Demontage
vorzustellen. Erst nach Freigabe durch die Bauherrin bzw. die
Fachbauleitung kann die weitere Ausführung erfolgen.

14) Baustrom, Bauwasser
Baustrom wird bauseits gestellt. Die Stromverteilung zum Arbeitsplatz
obliegt dem AN und wird nicht gesondert vergütet.
Bauwasser wird bauseits gestellt.

15) Lage der Baustelle, Baustellenzugänglichkeit mit
Baustelleneinrichtung (BE)
Die Schlossanlage ist von der südlich verlaufenden Parkallee über einen
öffentlichen Parkplatz zu erreichen. Der Zugang zur Baustelle
(Westflügel) erfolgt über den Hof. Das temporäre Parken auf dem
Schlosshof zum Zweck des Be- und Entladens ist nur nach Voranmeldung bei
der Schlossverwaltung und außerhalb von Veranstaltungen möglich.
Parkmöglichkeiten stehen auf der BE im Westgarten bereit.
Personalräume können bauseits bereitgestellt werden.
Auf dem Hof wird aufgrund von Veranstaltungen keine BE-Fläche zur
Verfügung gestellt.

Es wird ausdrücklich darauf hingewiesen, dass die Fußgänger Vorrang vor
den Baufahrzeugen haben, bzw. dass die StVO gilt. Die öffentlichen
Grundstücke sind freizuhalten von jeglichen Ablagerungen bzw.
Verstellungen und sind täglich besenrein zu verlassen.

16) Ordnung und Sauberkeit, Abfallbeseitigung
Die Baustelle mit Baustelleneinrichtung ist stets ordentlich und sauber
zu halten. Anfallendes Verpackungsmaterial sowie anfallender Bauschutt
sind als Eigentum des Auftragnehmers sofort zu entfernen und nach den
gültigen Umweltschutzbestimmungen zu entsorgen. Der Auftragnehmer hat
seine Abfälle, Abbruchmassen und Bauschutt selbst zu entsorgen.
Die Entsorgung von Abfällen, Abbruchmassen und Bauschutt umfasst die
Verwertung entsprechend den Vorschriften und behördlichen Auflagen. Der
Entsorgungsnachweis ist auf Verlangen vorzulegen. Bauherrin mit ihrer
Schlossverwaltung und Bauleitung sind berechtigt, bei Nichtentsorgung
aufgetretene Abfälle nach kurzer Fristsetzung diese auf Kosten des
Verursachers zu entsorgen bzw. die Baustelle reinigen zu lassen.

17) Gewährleistung von Sicherheit und Brandschutz
Während der Bauausführungszeit muss sich der Auftragnehmer mit
Arbeitsbeginn an jedem Tag an der Wache unter Benennung der Anzahl der
Arbeitskräfte anmelden und nach Arbeitsschluss dort wieder abmelden.
Es besteht keine Schlüsselberechtigung.

18) Arbeits- und Sicherheitsschutz
Der AN achtet auf angemessene PSA bei der Ausführung. Teilflächen weisen
Hausschwammbefall auf, auch können kontaminierte Hölzer durch ältere
Holzschutzmaßnahmen nicht ausgeschlossen werden. Es sind Liegestäube
vorhanden.

19) Hebewerkzeuge
Hebewerkzeuge für den Ausbau und Transport sind, wenn im LV nicht anders
beschrieben, durch den AN in die Einheitspreise einzukalkulieren.

20) Beweissicherung
Vor dem Ausbau der Böden wird der Zustand der angrenzenden Bereiche
fotografisch und ggf. grafisch dokumentiert.

21) Grundlagen der Ausführung
Grundlage dieses Angebotes ist die VOB in ihrer aktuell gültigen
Fassung. Einheitspreise sind Festpreise, spätere Lohn- und
Materialpreiserhöhungen bleiben unberücksichtigt.
Durch Unterzeichnung dieses Leistungsverzeichnisses erklärt der Bieter,
dass er sich über alle örtlichen und sachlichen Verhältnisse vor Abgabe
des Angebotes unterrichtet hat. Die Angebotsabgabe ist für die Bauherrin
kostenlos und unverbindlich.
Abweichungen von der Leistungsbeschreibung, Nachträge, wesentliche
Massenveränderungen sind nur nach Nachtragsangebot und entsprechendem
Auftrag durchzuführen. Für Leistungen, für die kein Auftrag und keine
Preisvereinbarung vorliegen, hat der Auftragnehmer (AN) keinen Anspruch
auf Vergütung. Gleiches gilt für das Anfallen von Stundenlohnarbeiten.
Bei Bedenken bauseitiger Leistungen hat der AN eine sofortige
schriftliche Mitteilung zu machen. Die Gewährleistung bleibt bestehen,
wenn Mängel der Leistungen nicht schriftlich mitgeteilt werden.
Nacharbeiten gehen zu Lasten des AN´s.
Der Bieter ist verpflichtet, die vorliegenden Unterlagen zu prüfen.
Einwände sind schriftlich vorzutragen und zu begründen.
Das Vorhalten von Geräten, Gerüsten, Materialien und
Transportmitteln/-hilfen für die Ausführung der eigenen Arbeit sind in
die Einheitspreise des Angebotes einzukalkulieren.
In die Einheitspreise des Angebotes sind alle weiteren, nicht näher
beschriebenen, aber lt. VOB zu erbringenden sowie in den Vorbemerkungen
beschriebenen Nebenleistungen einzurechnen.
Die zum Abladen, Aufstellen oder Verheben erforderlichen Hebefahrzeuge/
-geräte sind für die eigenen Arbeiten vorzuhalten. Ungenügende
Befestigung und schlechte Witterungseinflüsse berechtigen nicht zum
Aufschub der Leistung. Die etwaigen entstandenen Mehrkosten gehen zu
Lasten des AN´s.

22) Zusätzliche Technische Vertragsbedingungen (ZTV)

Bei der Ausführung sind zu beachten:
VOB Teil B
VOB Teil C DIN 18353 Estricharbeiten
VOB Teil C DIN 18332 Natursteinarbeiten (VOB Teil C Ausgabe 2012) mit
folgenden Hinweisen
zu 3.3.4 Für das Verfugen ist kein grauer Zementmörtel zu verwenden. Die
Struktur, das Bindemittel und die Farbe des zu verwendenden Fugenmörtels
orientieren sich am Bestand (z.B. am historischen Fugenmörtel, am zu
verfugenden Steinmaterial etc.). Die feuchtetechnischen und mechanischen
Kennwerte des Fugenmaterials sind auf das zu verfugende Steinmaterial
abzustimmen.
WTA-Merkblatt 3-11-97/D, Natursteinrestaurierung nach WTA III:
Steinergänzung mit Restauriermörteln und Steinersatzstoffen
WTA-Merkblatt 3-12-99/D, Natursteinrestaurierung nach WTA IV: Fugen
WTA-Merkblatt E 3-14-04/D, Anwendungstechnik Natursteinrestaurierung
Konservierung

23) Erklärung des Auftragnehmers
Hiermit bestätige ich als Auftragnehmer oder als Arbeitsgemeinschaft
rechtsverbindlich, dass die Einheitspreise so kalkuliert sind, dass die
Bestimmungen der Bauaufsicht, der Gerüstordnung, des Arbeitsschutzes,
der Unfallverhütungsvorschriften der Berufsgenossenschaften eingehalten
werden können.
Ich erkläre, dass vom Auftragnehmer im Zuschlagsfall das geforderte
Personal eingesetzt wird, die mit den oben genannten Vorschriften
vertraut sind und auch die Gewähr bieten kann diese umzusetzen.
Ich übernehme rechtsverbindlich die Haftung für alle Schäden, die dem
Bauherrn, seinen Beauftragten oder einem sonstigen Dritten infolge
Nichtbeachtung der Vorschriften durch mich selbst oder durch meine
Erfüllungsgehilfen zugefügt werden.

Der Bieter bestätigt mit seiner Unterschrift, dass keine wesentlichen
Unklarheiten zur Bauausführung bestehen.

Mit der Unterschrift erkennt der Bieter die Technischen
Vertragsbedingungen uneingeschränkt an.

......................, den..................

Stempel + rechtsverbindliche Unterschrift

## Zusätzlicher Text
1) Baugeschichte Schloss Friedenstein
Schloss Friedenstein ist der erste Barockbau nördlich der Alpen, der
noch vor Ende des Dreißigjährigen Krieges unter Herzog Ernst I., dem
Frommen, von Sachsen-Gotha an der Stelle der 1567 zerstörten Burg
"Grimmenstein" als Dreiflügelanlage durch die Baumeister Casper Vogell
und Andreas Rudolff errichtet wurde.
1643 erfolge die Grundsteinlegung, beginnend an der Nordostecke mit dem
Nordflügel (Corps de Logis) als gewaltiger Riegel gegen die Altstadt.
Nachfolgend entstanden gen Süden der 30-achsige Westflügel (mit ehem.
Marstall) und der 30-achsige Ostflügel (mit ehem. Zeughaus). Beide
schließen mit einem weit ausladenden, turmartigen, viergeschossigen,
6x6achsigen Pavillonbau (Turm) nach Süden ab. Die Gesamtanlage war im
Wesentlichen in ihrer äußeren Gestalt bis 1655 fertiggestellt.
1683 erfolgte der Einbau eines Theaters mit Kulissenbühne und
Bühnentechnik im Westpavillon (Westturm), welches 1774/75 unter Leitung
Conrad Ekhofs nochmals umgestaltet wurde.

2) Baugeschichte Westflügel mit Fußboden Weimargalerie
Der Westflügel wurde im Kern bis 1648/49 errichtet. Der Innenausbau mit
Einfügen von Querwänden und Einwölbungen im Erdgeschoss erfolgte erst in
den darauffolgenden Jahren bis 1658.

Die auszuführenden Leistungen erfolgen an zwei Fußböden im 2.
Obergeschoss des Westflügels, in der sog. Weimargalerie.

Gemächer im 2. Obergeschoss des Westflügels:
Ab 1800 entstand im zweiten Obergeschoss des Westflügels das neue
Erbprinzenappartement mit klassizistisch gestalteten Wohnräumen. Das
Raumprogramm wurde von Herzog Ernst II. von Sachsen-Gotha-Altenburg
anlässlich der Eheschließung seines Sohnes Prinz Emil August (1772-1822)
mit der Prinzessin Louise Charlotte zu Mecklenburg-Schwerin in Auftrag
gegeben. Der Erhalt dieses einzigartigen Ensembles von großer
historischer Bedeutung steht im Fokus der denkmalpflegerischen
Bemühungen, dennoch bedarf es auch einer neuen Strategie, um die
Raumkompositionen mit ihren historischen Ausstattungen in eine
zeitgemäße und nachhaltige museale Präsentation zu überführen.
Die Gemächer werden von einer langen, hofseitigen Galerie erschlossen,
der sog. Weimargalerie.

Weimargalerie (auch Weimarische Galerie genannt):
Der langgestreckte Raum führt vom Nordwest-Treppenhaus zum Westturm und
gliedert sich in fünf Abschnitte:
2.02 - 2.03 - 2.04 - 2.05 - 2.06
Er wird im Wesentlichen durch plastische Wandspiegel, Wandnischen und
stuckierte Decken mit umlaufender, ebenfalls profilierter Deckenvoute
geprägt. Die Farbfassung mit lindgrünen Wandspiegeln und
gelbmarmorierten Rahmen stellt die historische Fassung des ausgehenden
19. Jh. dar, welche in den 1980er Jahren rekonstruiert wurde.
Der Fußboden liegt auf einer Holzbalkendecke und war seit Mitte des 20.
Jh. durchgehend mit Stabparkett ausgelegt. Unter dem Parkett haben sich
die unterschiedlichen, historischen Böden aus Estrich und roten
Ziegelplatten (17. Jh.) und als Dielenparkett (18. - 19. Jh.) erhalten.
Im 17. Jh. war vermutlich der Boden der gesamten Galerie, wie auch in
anderen Schlossbereichen, mit einem Terrakotta-Gipsestrich versehen.
Später ersetzte man im 18. Jh. und 19. Jh. zwei der fünf
Galerieabschnitte durch Dielen und Dielenparkett. Ein ähnlicher Wechsel
zwischen Estrich und Dielung zeigt sich im 2. Obergeschoss des
Nordflügels. Mit dem Einbau neuer Böden gegen Mitte des 20. Jh. oder dem
Einbau des Stabparketts in den späteren Jahren wurde nochmals ein Teil
des barocken Estrichbodens in 2.02 abgetragen. Die Ziegelplatten wurden
vmtl. im Keller des Westflügels eingelagert. Historische Fotoaufnahmen
zeigen diesen Belag.

3) Bestand und Zustand Fußboden Weimargalerie
Nach Abbruch des Parkettbodens traten unterschiedliche, historische
Böden zu Tage:
2.02 (kein historischer Belag)
2.03 (breite Nadelholzdielung)
2.04 (Terrakotta/Estrich)
2.05 (Eichendielung)
2.06 (Terrakotta/Estrich)
Der barocke Estrich wurde auf einer Balkendecke (d ca. 28 cm) mit
Lehmstaken und Lehmschüttung verbaut. Eine Besonderheit ist, dass die
langen durchgehenden Balken, welche von der Galerie bis in die Gemächer
führen, eine extreme Neigung bzw. Durchbiegung zeigen. Dies führte dazu,
dass man für den Einbau eines waagerechten Bodens die Balken an der
Fensterwand abgebeilt und zur Innenwand mit 10 cm Schüttung aufgefüllt
hat. Auf die Schüttung wurden zunächst Ziegelbänder aus rechteckigen,
ca. 24 x 24 cm großen, und 3,5 cm dicken Terrakottaplatten gelegt. Die
Füllflächen wurden anschließend mit einem ca. 5-6 cm starken Gipsestrich
ausgegossen, der vmtl. geschliffen wurde.
Gipsestriche lassen sich im gesamten Schloss verteilt nachweisen
(Westturm 2. OG, Nordflügel 2. OG, Kammern 1. OG WF).
Der Estrich zeigt starke Schäden durch Risse und wurde in Teilen
ergänzt. Die Rissbildung ist auf Bewegungen der darunterliegenden Balken
zurückzuführen.
Die Balkenköpfe sind stark geschädigt und müssen saniert werden, was den
Ausbau des Fußbodens zur Folge hat.
Die Oberfläche des Fußbodens ist stark verschmutzt. Im Abschnitt 2.04
haftet zudem eine weiße Nivelliermasse, welche vor dem Parketteinbau im
20. Jh. eingebracht wurde. Sie ist mager gebunden und lässt sich gut
entfernen.

Fläche 2.04 (Bestand): ca. 80 m2

Fläche 2.06 (Bestand): ca. 45 m2

Fläche Gesamt: ca. 125 m2

4) Restaurierungskonzept
Das restauratorische Konzept für die Böden der Galerie sieht den Erhalt
des historisch gewachsenen Zustandes mit Wechsel zwischen Estrich und
Dielung vor. Die rekonstruierte Raumfassung von 1895 sowie der Fußboden
aus dem 17. - 19. Jh. waren bis in die Mitte des 20. Jh. zusammen
sichtbar und werden dahingehend restauriert. In dem Galerieabschnitt
2.02 ohne historischen Bestand soll der Fußboden mit Bezug auf die
Fotoaufnahme von 1927, welche den Estrichboden in 2.02 zeigt, in einer
späteren Phase rekonstruiert werden (kein Bestandteil der vorliegenden
Vergabe).
Konstruktive Maßnahmen an den Deckenbalken erfordern den Ausbau der
historischen Fußböden in 2.04 und 2.06. Dabei sollen Ziegelplatten und
große Estrichelemente geborgen, gesichert, verpackt, zwischengelagert
und in einer späteren Phase restauriert und wieder verbaut werden
(Restaurierung und Wiedereinbau sind keine Bestandteile der vorliegenden
Vergabe). Die temporäre Einlagerung erfolgt hausintern im Schloss.

5) Kennzeichnungssystem
Sämtliche zu erhaltene Ausbauelemente werden während der Baumaßnahmen
für den späteren, positionsgenauen Wiedereinbau eingelagert. Dafür sind
die einzelnen Elemente verwechslungsfrei zu kennzeichnen. Das
Beschriftungssystem muss die eindeutige Zuordnung jedes durch den AN
ausgebauten Elementes gewährleisten. Zusätzlich sind bei der Verpackung
zusammengefasste Pakete bzw. Paletten von außen eindeutig zu
kennzeichnen.
Die Kennzeichnung eines Elements bzw. Bauteils erfolgt gut sichtbar und
in entsprechender Größe entweder auf der kaschierten Oberseite durch
Bleistiftaufschriften oder durch beschriftete Etiketten. Die Etiketten
sind mit Schnur an den Objekten und Transporteinheiten zu befestigen.
Sichtflächen dürfen nicht direkt beschriftet werden.

Die Kennzeichnung enthält mindestens folgende Angaben:
Gebäudeflügel (WF)
Gebäudeebene (OG2)
Raumnummer (R2.06 etc.)
fortlaufende Nummer für die exakte Verortung (z. B. ein System mit
Zahlen und Buchstaben zur Kennzeichnung von Reihen (1A, 1B, 1C etc.).

Ergänzend dazu erfolgt die Kartierung auf durch die BL digital
zur Verfügung gestellten Plänen (Messbilder) und auf selbst
angefertigten Plangrundlagen.

## Zusätzlicher Text
Anlagen:

1. Fotodokumentation

2. Grundrissplan

3. Detailzeichnung Bodenaufbau

## VE 11.1 - Fußböden (Terrakotta/Estrich)
Datum: 19.08.26

### Titel 01 Baustelleneinrichtung, Geräte

#### Bereich 01.01 Baustelleneinrichtung

**01.01.1 Baustelle einrichten und räumen**
Baustelle für sämtliche in der Leistungsbeschreibung
aufgeführten Leistungen einrichten und räumen.

60 v.H. der Pauschale werden nach dem Einrichten,
40 v.H. nach dem Räumen vergütet.

Das Vorhalten der Baustelleneinrichtung für die Dauer
der Ausführung gilt als Nebenleistung und ist in die
Einheitspreise einzurechnen.
Mit Beräumen der Baustelle hat eine Reinigung zu
erfolgen.
Menge: 1,000 psch

**01.01.2 Schuttcontainer und Entsorgung**
Zu entsorgende Terrakotta- und Estrichbereiche, gesamt
ca. 10 qm Bodenfläche), Abfallschlüssel gemäß AVV
170107 und 170802) ist nachweislich fach-, sach- und
umweltgerecht zu entsorgen.
Entsorgungsnachweise (Containerlieferscheine,
Wiegescheine, Deponiegebühren etc.) sind dem AG
spätestens mit Rechnungsstellung zu übergeben.

Die Größe, Art, Positionierung und Mietdauer der
Container auf der Baustelle sind mit der Fachbauleitung
des AG abzustimmen. Die Container sind zum Nachweis
abzurechnen und die Kosten sind bei Rechnungslegung
durch die Beifügung der Originalbelege nachzuweisen.

Hinweis: Das Verbringen vom Schutt vom Arbeitsbereich
zum Container wird gesondert vergütet.

Zum derzeitigen Stand wird der Kostenanteil für die
Stellung Schuttcontainer und Entsorgung auf 400 EUR
netto geschätzt.

Vom Bieter ist ein Prozentsatz für die
Angebotseinholung und die Koordination
(Koordinierungszuschlag) festzulegen und in folgende
Strichfolge einzutragen: _ _ _ _%

Der vom AG kalkulativ geschätzte Kostenanteil zuzüglich
Koordinierungszuschlag ist durch den Bieter in die
Punktfolge einzutragen.
Menge: 1,000 psch

#### Bereich 01.02 Geräte / Schrägaufzug

*Hinweis*
Für nachfolgend beschriebene Hebezeuge/Geräte sind in
den Einheitspreisen die Lieferung, Erstmontage,
erforderliche Umbau-, Abbau- und erneute
Aufbauarbeiten, das Umsetzen, die Demontage und der
Abtransport einzukalkulieren.
Koordinierungsleistungen durch den AN u. a. für
Angebotseinholung, Beschaffung und Eigentransporte sind
ebenfalls in die Einheitspreise einzukalkulieren.

Der Schutz der Fußböden, sofern Hebezeuge/Geräte über
originale Bodenoberflächen bewegt werden sollen
(Schutzmatten und Holzbelag) ist vorzusehen und
ebenfalls in den Einheitspreis einzukalkulieren.

Zur Anlieferung kann der Schlosshof mit einem
Kleintransporter befahren werden.

Inklusive der Stromzuleitung bei elektrischen Geräten.

**01.02.1 Schrägaufzug, Kurzeinsätze inkl. Vorhaltung**
Für die Ausbringung von demontierten Elementen besteht
für den AN die Möglichkeit, temporär einen Schrägaufzug
zu stellen. Der Einsatz ist mit dem AG abzustimmen und
freigeben zu lassen. Es ist von effektiven Einsätzen
auszugehen, sodass bei einer Stellung des Liftes eine
möglichst große Anzahl an Paletten/Elementen umgelagert
wird. Es ist mit maximal 4 Kampagnen mit einer Dauer
von jeweils maximal 3 Werktagen unter Nutzung eines
Liftes zu kalkulieren.

Schrägaufzug/Möbellift, Traglast mind. 300kg, inkl.
allem notwendigen Zubehör, zur Ausführung eigener
Transportmaßnahmen (z. B. Paletten mit demontierten
Elementen) einrichten und räumen inklusive der
Vorhaltung pro Kampagne.

Der Schrägaufzug kann auf der Hofseite nur nach
vorheriger Abstimmung eingesetzt werden.

Etwaige Hubwagen/Hochhubwagen, um den Schrägaufzug
über die Fensterbrüstung bestücken zu können, sind
einzukalkulieren.
Menge: 4,000 St

### Titel 02 Hauptmaßnahmen

*Hinweis*
Galerieabschnitte 2. OG., Westflügel: 2.02 (derzeit
kein Boden) - 2.03 (Holz) - 2.04 - 2.05 (Holz) - 2.06

Der barocke Bestandsboden soll in zwei
Galerieabschnitten (2.04 + 2.06) ausgebaut und im
Schloss bis zur späteren Restaurierung und dem
Wiedereinbau eingelagert werden (Restaurierung und
Wiedereinbau sind kein Bestandteil vorliegender
Vergabe). Wenige Bereiche mit starken Schäden werden
nach Vorabstimmung mit dem AG entsorgt.

Der Abschnitt in Raum 2.04 ist mit einer ca. 5-10 mm
starken Nivelliermasse eines späteren Belages
überdeckt, welche vor dem Ausbau entfernt werden muss.
Nach der Freilegung des Bodens in 2.04 erfolgt vor dem
Ausbau die Erstellung eines Messbildes durch die
Fachbauleitung als Grundlage für die Kennzeichnung,
Nummerierung und Kartierung durch den AN.
An die Dokumentation des Ausbaus sowie die
Kennzeichnung der Fragmente werden hohe Anforderungen
gestellt, damit der spätere Wiedereinbau an Ort und
Stelle gelingt.

Die Einlagerung erfolgt auf Paletten im Kellergeschoss
des Westturms (teils mit Aufsatzrahmen, teils mit
Stapelboxen, teils Paletten gestapelt). Für den
Transport vom 2. OG zum KG sind Stufen zu überwinden.

Die Abrechnung der nachfolgenden Leistungen erfolgt
nach realer Bearbeitungsfläche, welche in einer
Kartierung zu erfassen ist.

Die Gesamtfläche aus Estrich und Terrakotta entspricht
ca. 125 m2. Darin enthalten sind ca. 900 - 1000 St
Terrakottaplatten von 24 x 24 cm x 3,5 cm.

**02.1 Anfertigung Bearbeitungsmuster in R2.04**
Zielstellung:
Anlage einer Musterfläche zur Feinabstimmung des
Maßnahmenzieles zum Beginn der Maßnahme. Nach der
Abstimmung stellt das Muster die verbindliche Referenz
der weiteren Ausführung dar.

Arbeitsinhalt:
Bemusterung Ausbau an ca. 2 m2 einschließlich
Freilegung von der ca. 5-10 mm starken, mineralischen,
weichen, schwach gebundenen Nivelliermasse, inkl.
Bemusterung der Kaschierung und Beschriftung.

Anlage des Musters in einem oder mehreren
repräsentativen Bereichen.

Inklusive Vorkartierung der beabsichtigten Teilung der
Gipsestrichflächen für die Demontage.

Nach Fertigstellung erfolgt ein Ortstermin. Erst nach
Akzeptanz des Musters und der Kartierung kann mit den
eigentlichen Ausführungsarbeiten begonnen werden.

Die ggf. mehrmalige Überarbeitung der Muster ist
Bestandteil der Position.

Bei der Mustervorstellung werden vom Auftragnehmer die
eingesetzten Materialien und angewandten Methoden
schlüssig dargelegt. Es sind Fotoaufnahmen im Vor- und
Zwischenzustand anzufertigen.
Menge: 1,000 psch

**02.2 Freilegung Estrichboden R2.04**
Zielstellung:
Freilegung des Estrichbodens mit Terrakotta in Raum
2.04 als Vorbereitung für den Ausbau.

Arbeitsinhalt:
Entfernen der ca. 5-10 mm starken, mineralischen,
weichen, schwach gebundenen Nivelliermasse, welche als
Ausgleich für einen Parkettbelag diente.
Die Nivelliermasse ist bereits an vielen Stellen
entfernt.
Bei der Freilegung des Fußbodens dürfen keine Schäden
(z. B. Kratzspuren) entstehen! Ebenso darf der
Aufpralldruck zu keinen Brüchen am Estrich oder
Terrakotta führen. Für die Freilegung eignet sich ein
Spachtel, alternativ Hammer und Meißel. Die schwache
Bindung des Mörtels ermöglicht eine gute Freilegung
(siehe Fotoanlage). Dennoch ist eine behutsame
Vorgehensweise notwendig.
Die Mörtelreste sind vollständig zu entfernen,
Vertiefungen auszuarbeiten und die Oberfläche mit einer
festen Bürste so zu reinigen, dass nachfolgend ein
wässriges Reinigungsverfahren angewendet werden kann.
Die Entsorgung der Abfälle ist in den EP
einzukalkulieren.
Menge: 81,000 m²

**02.3 Trockenreinigung Estrichboden R2.06**
Zielstellung:
Trockenreinigung des Estrichbodens mit Terrakotta in
Raum 2.06 als Vorbereitung für den Ausbau.

Arbeitsinhalt:
Der Fußboden zeigt einfache, nutzungsbedingte
Verschmutzungen. Anhaftender Schmutz ist trocken mit
Besen und Bürsten zu entfernen. Lokale, fest haftende
Verschmutzungen sind mit dem Skalpell o. ä. zu lösen.
Die Trockenreinigung dient als Vorbereitung für eine
spätere, wässrige Reinigung.
Menge: 44,000 m²

**02.4 Festlegung Ausbauflächen**
Zielstellung:
Vor Ausführung der Kaschierung werden die nicht zu
erhaltenen Bereiche definiert. Nur historischer Estrich
und passende historische Ergänzungen werden geborgen.
Jüngere, graue, unpassende Ergänzungen werden entsorgt.
Ebenso werden stark zerscherbte Bereiche, die keine
Restaurierung in vertretbarem Aufwand zulassen,
entsorgt.
Hierfür erfolgt vorbereitend eine 1: 1 Kennzeichnung
durch den AN mit Kreide vor Ort.

Die Festlegung nicht zu erhaltender Bereiche erfolgt
zusammen mit der Fachbauleitung des AG und dem AG bei
einem Ortstermin, welcher mit Vorlauf durch den AN
anzumelden ist.
Menge: 1,000 psch

**02.5 Schutzkaschierung**
Zielstellung:
Ausführung einer Schutzkaschierung der zu erhaltenen
Bodenflächen in R2.04 und R2.06 mit Japanpapier als
Vorbereitung für den Ausbau.

Arbeitsinhalt:
Die Kaschierung erfolgt mit stabilem Japanpapier (oder
vergleichbares Vlies) und wasserlöslichen Zelluloseleim
in angepasster Konzentration.
Risse und Fugen bilden die späteren Einzelfragmente und
werden markiert. Es wird freigestellt, die Fugen
zwischen den Terrakottaplatten bei der Kaschierung
auszusparen, um die Demontage zu vereinfachen.

Ca. 125 m2 Fußboden, davon ca. 900 Terrakottaplatten
mit jeweils ca. 0,24 x 0,24 m.
Menge: 125,000 m²

**02.6 Beschriftung, Kartierung, Zwischendokumentation**
Zielstellung:
Beschriftung der Einzelelemente, Fotodokumentation und
Kartierung der Ausbauelemente in Plänen vor bzw. bei
Änderungen während des Ausbaus. Die verwechslungsfreie
Nachverfolgung muss als Vorbereitung für den späteren
Wiedereinbau gewährleistet werden.

Arbeitsinhalt:
Risse und Fugen werden auf der Schutzkaschierung
markiert um Einzelelemente zu definieren. Die
Nummerierung auf der Kaschierung mit nicht
durchschlagenden Stiften (nicht Filzstift!) erfolgt so,
dass ein verwechslungsfreier Wiedereinbau möglich ist.
Jedes Einzelelement erhält eine Beschriftung gemäß
nachfolgendem Schema mit fortlaufender Nummer:

Beispiel für Raum 2.04
WF-OG2-R2.04-01
WF-OG2-R2.04-02

Auch die nicht auszubauenden Bereiche werden
dokumentiert. Die Elemente der zu bearbeitenden Flächen
werden auf einem Plan kartiert.
Nach der Beschriftung und vor dem Ausbau erfolgt eine
flächige Fotodokumentation.

Ausführung für Böden R2.04 und R2.06,
insgesamt ca. 125 m2.
Menge: 1,000 psch

**02.7 Ausbau, Reinigung, Verpackung, Listenführung**
Zielstellung:
Ausbau, rückseitige Reinigung und Verpackung des
Estrichs und der Terrakottaplatten in Raum 2.04 und
2.06.

Arbeitsinhalt:
Der Ausbau erfolgt schonend und sorgfältig von der
losen Lehmschüttung. Vorhandene Fugen und Brüche sind
zu nutzen, sodass zusätzliche Trennschnitte die
Ausnahme bleiben. Es sind die Terrakotta-Einzelplatten
sowie größtmögliche Zusammenhänge der Estrichflächen zu
demontieren. Die Möglichkeiten der Verpackung, des
Transportes und der Einlagerung sind zu beachten und
geben Einschränkungen vor.
Der anhaftende Setzmörtel (Kalkmörtel, ca. 1-2 cm) auf
der Rückseite der Terrakottaplatten ist während des
Ausbaus so zu entfernen, dass ein waagerechter
Wiedereinbau möglich ist.
Von den Estrichfragmenten sind anhaftende Reste der
Schüttung abzuklopfen und zu entsorgen.

Die Verpackung erfolgt bei Estrich-Segmenten auf
Paletten, ggf. in mehreren, untereinander
abgepolsterten Lagen und ggf. mit Aufsatzrahmen.
Die Segmente sind gegen Verrutschen zu sichern.
Terrakottaplatten sollen stehend auf Paletten mit
Aufsatzrahmen gelagert werden. Kleinere Segmente können
in PP-Euro-Stapelbehältern gelagert werden. Es ist auf
eine sehr effiziente Verpackung und Lagerung zu achten.
Die Verpackung muss den Ansprüchen für die hausinternen
Transporte, ggf. mit Rutsche in das KG, genügen.
Paletten, Aufsatzrahmen und Kisten werden vergütet
(gesonderte Position). Schutz- und Polstermaterial
(Vlies, Papier, Schaumstoff, Karton) sowie
Befestigungsmaterial sind einzukalkulieren. Jede
Verpackungseinheit ist mit Inhalt und Herkunft zu
beschriften, damit sie im Bauteillager identifiziert
werden können.

Weiterhin sind ausgewählte Grunddaten mittels
Eintragungen in einer Objekttabelle (Excel) digital zu
erfassen (pro Ausbauelement die Kennzeichnung und die
entsprechende Nummer der Verpackungs- bzw.
Transporteinheit sowie Angabe des Lagerorts). Die
Bezeichnungen und Eintragungen dienen der
Objektverfolgung im Rahmen der Transporte/Einlagerung.
Der AN erstellt hierfür digital eine objektweise
Exceltabelle. Der Austausch der Listen mit der
Fachbauleitung des AG erfolgt in regelmäßigen Abständen
im Rahmen von Zwischenabnahmen.

Abrechnung nach real ausgebauter Fläche gemäß
Aufmaßkartierung.

Ca. 125 m2 Fußboden, davon ca. 900 Terrakottaplatten
mit jeweils ca. 0,24 x 0,24 m.
Menge: 125,000 m²

**02.8 Zulage Subkonstruktion**
Hinweis: Durch die zahlreichen Brüche können die
überwiegenden Einzelfragmente ohne Subkonstruktion
geborgen werden.

Zielstellung:
Zulage zur Vorposition Ausbau.
Stabilisierende Subkonstruktion für die Aussteifung und
Bergung besonders großer, intakter Estrichfragmente.

Arbeitsinhalt:
Große Fragmente, bei denen akute Bruchgefahr besteht,
sollen durch eine reversible Subkonstruktion
stabilisiert/ausgesteift werden.
Bei vergleichbaren Aufgaben hat sich die Aufdopplung
mit zugeschnittenen, ca. 6-10 cm starken
Hartschaumplatten (Styrodur) bewehrt, welche mit
Bauschaum auf die Schutzkaschierung verklebt werden.
Bei besonders hohen Lasten können ersatzweise oder
zusätzliche Kanthölzer mit Bauschaum befestigt werden.
Es darf kein Bauschaum auf den Estrich gelangen!

Bei einer Überdeckung der Oberfläche ist als Ersatz der
Kennzeichnung auf der Kaschierung eine geeignete
Beschriftung vorzunehmen, z. B. ein Etikett mit Schnur.

Kalkulatorischer Ansatz: ca. 15% der Gesamtfläche, auf
Kartierungsnachweis.
Menge: 20,000 m²

**02.9 Lieferung Europalette 1200 x 800 cm**
Lieferung und Überlassung von Europaletten 1200 x 800
cm; einschließlich Polstermaterial.
Menge: 25,000 St

**02.10 Lieferung Europalette mit Aufsatzrahmen 1200 x 800 cm**
Lieferung und Überlassung von Europaletten 1200 x 800
cm mit Aufsatzrahmen H = 40 cm; einschließlich
Polstermaterial.
Menge: 25,000 St

**02.11 Lieferung PP-Euro-Stapelbehälter groß 80 x 60 x 32 cm**
Lieferung und Überlassung von PP-Euro-Stapelbehältern
80 x 60 x 52 cm; einschließlich Polstermaterial.
Menge: 6,000 St

**02.12 Transportleistungen Ausbauelemente und Bauschutt**
Zielstellung:
Transport der verpackten Ausbauelemente in das
Kellergeschoss vom Westturm bzw. des Bauschutts in
einen Schuttcontainer auf der BE. Einschließlich
notwendiger Transportgeräte (Hubwagen, Hochhubwagen,
Rutsche). Die Stellung eines Schrägaufzugs wird
gesondert vergütet.

Es ist zu beachten, dass die Aus- und Einbringöffnungen
bei allen Transportvorgängen jeweils nur so lange wie
notwendig geöffnet bleiben und auf keinen Fall über
einen langen Zeitraum oder unbeaufsichtigt offen stehen
gelassen werden dürfen.

Die Einlagerung erfolgt auf Paletten im Kellergeschoss
des Westturms (teils mit Aufsatzrahmen, teils mit
Stapelboxen, teils Paletten gestapelt).

Der Transport vom 2. OG zum EG erfolgt über einen
Schrägaufzug im Außenbereich (gesondert vergütete
Leistung des AN) an einem Fenster von Raum 2.39 oder
nach Absprache im Hof und/oder über ein Treppenhaus
(Nordwesttreppenhaus). Im Treppenhaus sind Stufen und
zur Bestückung des Lastenaufzuges sind
Fensterbrüstungen zu überwinden.
Geeignete Schutzmaßnahmen zum Schutz angrenzender
Bauteile sind einzukalkulieren.
Der Transport in das Kellergeschoss über eine steile
Treppe erfolgt händisch oder über eine durch den AN zu
erstellende Rutsche (Foto der Treppe mit insgesamt 16
Stufen siehe Fotoanlage).

Ca. 125 m2 Fußboden, davon ca. 900 Terrakottaplatten
mit jeweils ca. 0,24 x 0,24 m.
Menge: 1,000 psch

### Titel 03 Dokumentation

*Hinweis*
Zusätzliche Anforderungen an die Dokumentation
Bisher konnten nur die sichtbaren Oberflächen bewertet
werden. Während und nach dem Ausbau der Elemente sind
diese erstmals allseitig einsehbar und verdeckte
Schäden erkennbar. Nach erfolgter Kaschierung und
Verpackung sind die Elemente wiederum schwer
zugänglich. Daher ist die Dokumentation von Schäden und
Besonderheiten als Grundlage der nachfolgenden
Ausschreibung der Restaurierung und des Wiedereinbaus
ein wesentlicher Teil der Dokumentationsleistung des
AN. Entstehende Erkenntnisse zu später notwendigen
restauratorischen Maßnahmen und zur Gewährleistung des
Wiedereinbaus sind in Bild und Text in die
Dokumentation zu integrieren.

**03.1 Dokumentationsberichte für Böden R2.04 und R2.06**
I) Allgemeine Anforderungen an die Dokumentation
Alle Maßnahmen und Veränderungen an denkmalgeschützten
Bauteilen sind dokumentationspflichtig.
Die Dokumentation dient als dauerhafte und
nachvollziehbare Informationsquelle über Zustand,
Maßnahmen und Veränderungen der bearbeiteten Objekte
(vgl. Charta von Venedig).

Ziel der Dokumentation ist es, einer fachkundigen,
jedoch nicht mit dem Objekt vertrauten Person, Art,
Umfang und Besonderheiten der Maßnahmen eindeutig und
vollständig zu vermitteln.

Die Dokumentation erfolgt in Schrift und Bild, ergänzt
durch die Kartierungen (gesonderte Position).

Die Dokumentation ist baubegleitend zu führen und
während der Ausführung fortlaufend zu aktualisieren.

Die Dokumentation erfolgt raumweise und ist in einem
zusammenhängenden Dokument zu bündeln.

1. Inhalt der Dokumentation
Die Dokumentation umfasst:
Vorzustand
Zwischenzustand (während und nach Ausbau)
Beschreibung der durchgeführten Maßnahmen
Hinweise für Wiedereinbau und weiteren Umgang
Die Objektlisten und Kartierungen (gesonderte
Positionen) sind integraler Bestandteil und in die
Dokumentation einzubinden.

2. Gliederung
Die Dokumentation ist übersichtlich zu strukturieren
und mit einem Inhaltsverzeichnis zu versehen.
Folgende Gliederung ist einzuhalten:
Objektdaten
Objektbeschreibung
Vorzustand
Durchgeführte Maßnahmen
Zwischenzustand / Zustand nach Ausbau
Hinweise zum weiteren Umgang / Wiedereinbau
Bauteil- und Palettenlisten (gesondert vergütet)
Kartierungen (gesondert vergütet)
Anlagen (z. B. Objektliste des AN)

3. Dokumentation des Vorzustands
Der Vorzustand aller auszubauenden Elemente ist als
Grundlage für die spätere Wiedereinbauplanung zu
dokumentieren:
Fotografisch:
Übersichts- und Detailaufnahmen je Raum
Darstellung typischer Bauteile sowie besonderer
Bereiche (Schäden, Reparaturen, konstruktive Details)
Abbildung einzelner Bauteile mit zugehöriger
Kennzeichnung
Zeichnerisch / kartografisch:
Verortung der Bauteile in den Kartierungsplänen
(gesonderte Position)
Zuordnung der Identifikationsnummern
Inhaltlich:
Beschreibung von Aufbau, Materialien und Besonderheiten
Dokumentation von Auffälligkeiten (z. B. Schäden,
Fehlstellen, frühere Eingriffe)

4. Zwischenzustand / Ausbauzustand
Während und nach dem Ausbau sind Veränderungen
gegenüber dem Vorzustand zu dokumentieren:
neu erkannte konstruktive Details
während des Ausbaus entstandene oder sichtbar gewordene
Schäden
Abweichungen vom dokumentierten Vorzustand

5. Durchgeführte Maßnahmen
Die durchgeführten Arbeiten sind nachvollziehbar zu
beschreiben:
Zielsetzung der Maßnahmen
Beschreibung der Arbeitsschritte und Arbeitstechniken
verwendete Materialien, Produkte und Werkzeuge
besondere Vorgehensweisen oder Abweichungen
Zusammenfassung der Ergebnisse
Die Maßnahmen sind exemplarisch fotografisch zu
dokumentieren (Vor-, Zwischen- und Endzustand
vergleichbarer Bereiche).

6. Hinweise für Wiedereinbau und weiteren Umgang
Es sind Hinweise für den späteren Wiedereinbau und die
weitere Behandlung der Bauteile zu formulieren,
insbesondere:
konstruktive Besonderheiten
Einbaurichtung und Lagebezüge
Hinweise zu Lagerung und Transport
ggf. empfohlene restauratorische Maßnahmen

7. Anforderungen an die Fotodokumentation
Alle fotografischen Aufnahmen sind eindeutig zu
beschriften und in die Dokumentation einzubinden.
Zu jeder Aufnahme sind folgende Angaben zu machen:
Bezeichnung der Maßnahme
Angabe der Verortung
Erläuterung des Bildinhaltes
Negativnummer/ Bildnummer
Aufnahmedatum
Bildautor
Die Aufnahmen sind mit einem geeigneten Maßstab, bei
dokumentationsrelevanter Farbigkeit mit einem genormten
Farbkeil zu erstellen.
Die fotografierten Bereiche sind auf den
Foto-/Befundblättern durch Kennzeichnung in einem
kleinen Übersichtsbild/Grundriss eindeutig zu verorten.

8. Anlagen
Der Dokumentation sind beizufügen:
Objektliste des AN
Material- und Herstellerverzeichnis
Abbildungsverzeichnis
Produktdatenblätter der verwendeten Materialien

II) Form der Dokumentation
Die Dokumentation ist wie folgt zu erstellen und zu
übergeben:
Analog:
gelocht und in Ordnern abgeheftet (ohne Hüllen)
Ausdruck als Laserdruck auf archivbeständigem DIN
A4-Papier (Kartierungen ggf. DIN A3)
dauerhaft lesbare Beschriftung der Ordner
Verwendung archivbeständiger Schreibmittel
Digital:
Textdokumente im offenen Dateiformat sowie als PDF
Zeichnungen (z. B. Kartierungen) in *.dwg / *.dxf /
*.pdf
Fotografien im Format *.tif (mind. 300 dpi, 24-bit
Farbtiefe, RGB)
Die digitalen Daten sind auf geeigneten Datenträgern zu
übergeben.

III. Übergabe
Die vollständige Dokumentation ist nach Abschluss der
Leistungen als Bestandteil der Gesamtdokumentation in
3-facher Ausfertigung (analog und digital) an den
Auftraggeber zu übergeben.

Erstellung der Dokumentationen, getrennt nach R2.04 und
R2.06. Abrechnung für die Gesamtleistung nach Raum.
Menge: 2,000 St

**03.2 Kartierungen für Böden R2.04 und R2.06**
Für alle Räume sind detaillierte Kartierungen aller
Bearbeitungsbereiche und Bauteile mit Eintragung der
Element-Kennzeichnungen ausgeführten Maßnahmen sowie
Auffälligkeiten und Konstruktionshinweisen für den
späteren Wiedereinbau zu erstellen.

Es sind Kartierungen im Maßstab 1:25 (A3-Blattschnitt)
zu bearbeiten. Die Kartierungsgrundlagen werden
bauseits zweifach als Ausdruck sowie digital im
dwg-Format zur Verfügung gestellt (Ausdrucke als
Arbeits- und Reinzeichnungsexemplar).

Die Kartierung muss kontinuierlich geführt werden und
bei Ortsterminen zur Verfügung stehen.

Die Kartierungen bilden mit den mengenmäßigen
Auswertungen eine Abrechnungsgrundlage.
Hierfür sind Kartierungen mit eindeutig erkennbaren
Inhalten zu übergeben.

Für ggf. weitere Bearbeitungsbereiche wie Rückseiten
von Elementen sind entsprechende Grundlagen durch den
AN zu erstellen.

Die Kartierungssystematik (Farben, Schraffuren,
Signaturen etc.) ist mit der Fachbauleitung des AG
abzustimmen.

Kartierung des Vorzustands
Vor Beginn der Demontage ist für jeden Raum eine
zeichnerische Kartierung des Bestands zu erstellen:
Lagegenaue Erfassung sämtlicher Bodenelemente
Benennung der Bauteile (vgl. Kennzeichnung nach
Kaschierung und Listenführung)
Kartierung von Auffälligkeiten (z. B. Fehlstellen,
Risse, Reparaturen, Verformungen, Schadstellen)
Eintragung konstruktiver Hinweise

Die Kartierung muss eindeutig mit dem
Kennzeichnungssystem der Bauteile verknüpft sein.
Vor Beginn der Demontage ist die vollständige
Vorzustandskartierung der Fachbauleitung zur Prüfung
und Freigabe vorzulegen.

Fortschreibung während der Demontage
(Zwischenzustand / Nachkartierung)
Alle nicht in den Vorzustandskartierungen verzeichneten
und/oder abweichenden Maßnahmen sind vom AN
entsprechend der LV-Positionen bzw. des
Abrechnungsmodus mit Buntstiften in die
Kartierungsblätter einzutragen. Die Legende hat sich an
den Vorzustandskartierungen zu orientieren, ist ggf.
vom AN anzupassen, weiter zu entwickeln und vor Beginn
der Kartierungsmaßnahmen mit der Fachbauleitung des AG
abzustimmen.
Auftretende Schäden sind zusätzlich textlich zu
dokumentieren und dem AG anzuzeigen.

Maßliche Einordnung / Bezugssystem
Zur Sicherstellung der lagegenauen Wiedereinbaubarkeit
ist die Position der Bauteile innerhalb des Raumes
eindeutig zu verorten:
Festlegen eines Bezugssystems je Raum (z. B.
Raumkanten, Achsen)
Ergänzende Maßangaben nur soweit erforderlich für die
eindeutige Zuordnung

Form der Kartierung und Arbeitsexemplare
Die Kartierungen sind wahlweise digital oder als
Handeintrag zu erstellen:
Digital: Formate *.dwg, *.dxf und *.pdf
Analog: Handeintrag in eindeutig lesbarer Qualität auf
Plänen (mind. DIN A3) mit archivbeständigen Materialien

Fertigstellung und Übergabe
Nach Abschluss der Arbeiten sind die Kartierungen je
Raum vollständig zu überarbeiten und als Bestandteil
der Dokumentation zu übergeben:
Kartierung Vorzustand mit Element-Kennzeichnung
fortgeschriebene Kartierung (Ausbauzustand)
Legende und Erläuterung des Systems

Die Kartierungen sind nach Fertigstellung der Leistung
jeweils in 3-facher Ausfertigung (als Ausdruck oder
Farbkopie im Laserdruck) vorzulegen. Bei Erstellung von
Handkartierungen sind die originalen Reinzeichnungen
des AN der Dokumentation (Erstexemplar) beizulegen. Die
Kartierungen sind der Dokumentation auch in der
digitalen Abgabe beizufügen.

Erstellung der Kartierungen, getrennt nach R2.04 und
R2.06. Abrechnung für die Gesamtleistung nach Raum.
Menge: 2,000 St

### Titel 04 Stundenlohnarbeiten

*Hinweis*
Stundenlohnarbeiten sind durch Arbeitskräfte des
Auftragnehmers auf Anordnung des AG auszuführen.
Anzubieten ist für die jeweilige Arbeitskraft der
Verrechnungssatz, der sämtliche Aufwendungen sowie den
tatsächlichen Lohn enthält.
Die Arbeitszeit beginnt und endet grundsätzlich auf der
Baustelle.

**04.1 Restaurator (Dipl., M.A., B.A.)**
Ausführung von Stundenlohnarbeiten durch einen
Restaurator (Dipl., M.A., B.A.). Ausführung der
Arbeiten nach Freigabe durch den AG.
Menge: 5,000 h

**04.2 Hauptausführender**
Ausführung von Stundenlohnarbeiten durch den
Hauptausführenden. Ausführung der Arbeiten nach
Freigabe durch den AG.
Menge: 5,000 h

**04.3 Facharbeiter (Mitarbeiter)**
Ausführung von Stundenlohnarbeiten durch einen
Facharbeiter Steinrestaurator, Steinmetz, Putzer,
Kirchenmaler oder vergleichbar. Ausführung der Arbeiten
nach Freigabe durch den AG.
Menge: 5,000 h

**04.4 Helfer/ Praktikant**
Ausführung von Stundenlohnarbeiten durch einen Helfer/
Praktikanten. Ausführung der Arbeiten nach Freigabe
durch den AG.
Menge: 5,000 h

**04.5 Materialkosten**
Alle Materialkosten, die bei zum Stundennachweis
ausgeführten Leistungen anfallen, sind zum
Nachweis abzurechnen und bei Rechnungslegung durch die
Beifügung der Originalbelege nachzuweisen.
Zum derzeitigen Stand wird der Materialkostenanteil auf
200,00 EUR netto geschätzt.

Vom Bieter ist ein Prozentsatz für die
Angebotseinholung und die Koordination
(Koordinierungszuschlag) festzulegen und in folgende
Strichfolge einzutragen: _ _ _ _%

Der vom AG kalkulativ geschätzte Kostenanteil zuzüglich
Koordinierungszuschlag ist durch den Bieter in die
Punktfolge einzutragen.
Menge: 1,000 psch

USt %: 19,00
